# Sanierung der bestehenden Bürgerhalle Ringstraße 18 53945 Blankenheim-Lommersdorf
Angebotsaufforderung (GAEB DA XML 3.2, DA83)
Projekt: Bürgerhalle Lommersdorf
Währung: EUR
Vergabeart: Beschränkte Ausschreibung
Auftraggeber: Gemeinde Blankenheim, Rathausplatz 16, 53945 Blankenheim
Erstellt mit: AVAPLAN, AVAPLAN win64bit 24.3.0.3732, 09.10.2025

## Allgemeines zum Leistungsverzeichnis
Beschreibung des Objektes:

Das Bauvorhaben liegt in der Gemeinde Blankenheim und ist über die Ringstraße erreichbar.

Auf dem Grundstück befindet sich die Bürgerhalle inkl. der angebauten Nebenanlagen. Aufgrund eines Flutschadens sind Teile des Kellergeschosses sowie das Erdgeschoss beschädigt worden.

Im Zuge des Wiederaufbaus werden die beschädigten Bauteile und Oberflächen instandgesetzt. Ebenso wird das Gebäude mit einer neuen raumluftechnischen Anlage ausgestattet und modernisiert.

Die Grundstücksgröße beläuft sich auf eine Gesamtfläche von ca. 2.300 qm.

Das Gebäude mit den Außenmaßen von ca. 26,50m x 26,50m wurde in Massivbauweise errichtet.

Die Dachkonstruktion des Gebäudes besteht im Wesentlichen aus einem gedämmten Dachstuhl mit Trapezblechelementen. Durch die verschiedenen Anbauten befinden sich die Dachflächen in unterschiedlichen Höhenlagen.

Die Außenhülle zum Teil aus Mauerwerk mit einem verputzten Wärmedämmverbundsystem.

Im Bereich der Außenanlagen sind diverse PKW-Stellplätze inkl. Zuwegungen angeordnet.

Grundlagen zum Leistungsverzeichnis:

Im Rahmen der Ausführung ist der Auftragnehmer jederzeit eigenverantwortlich dafür zuständig, dass sowohl der Baustellenbereich als auch der gesamte öffentliche Raum in der Umgebung der Baustelle gesichert sind. Alle erforderlichen Schutzmaßnahmen zur Sicherung der Baustelle, einschließlich Material und Personal, müssen im Rahmen der Ausschreibung berücksichtigt werden.

Dies schließt auch die Sicherung der Baustelle nach Abschluss der täglichen Arbeiten ein. Es ist sicherzustellen, dass die Baustelle nach Beendigung der Arbeiten gesichert und für Dritte unzugänglich bleibt. Zudem muss gewährleistet werden, dass von der Baustelle keine Gefahren für Passanten, Kinder, den Fahrzeugverkehr oder Ähnliches ausgehen.

Hierzu gehört auch die tägliche Ordnung sowie die Einhaltung der Sauberkeit sowohl auf der Baustelle als auch im öffentlichen Verkehrsbereich hinsichtlich selbst verursachter Verschmutzungen. Anfallender Schutt, nicht benötigtes Restmaterial, Müll usw. sind kontinuierlich abzutransportieren und fachgerecht zu entsorgen.

Baustrom und -wasser sowie sanitäre Einrichtungen werden bereitgestellt.

Die Sicherung zum Schutz vor Unbefugten / Dritten von auf der Baustelle platziertem eigenem Material, Werkzeug etc. sowie die Haftung bei Verlust, Diebstahl, Zerstörung o.Ä. ist durch den Auftragnehmer zu gewährleisten.

Die Anlieferung von Material muss durch den Auftragnehmer oder dessen Mitarbeiter erfolgen; eine Annahme, Koordination oder andere Leistungen durch Dritte sind nicht vorgesehen.

Schäden, die durch die Ausführung der Arbeiten entstehen, sind umgehend und eigenständig dem Auftraggeber zu melden. Alle erforderlichen Maßnahmen zur Schadensbehebung und -begrenzung sowie die Instandsetzung von Schäden liegen vollständig in der Verantwortung des Auftragnehmers.

Für die ausgeschriebenen Arbeiten gelten unter anderem folgende Normen und Richtlinien: DIN 18 299 (Allgemeine Regelungen für Bauarbeiten jeder Art), das Arbeitsschutzgesetz, die VOB Teile B und C in der aktuellen Fassung, Unfallverhütungsvorschriften, Vorgaben der BauBG sowie die DGUV Vorschrift 38 - Bauarbeiten. Darüber hinaus sind die allgemein anerkannten Regeln der Technik, die aktuell gültigen DIN-Normen, Herstellervorgaben und Zulassungen sowie alle weiteren relevanten Vorgaben, die für die Ausführung zu beachten sind, Bestandteil des Vertrags und müssen im Leistungsverzeichnis berücksichtigt werden.

Alle Pläne und Unterlagen, die dem Leistungsverzeichnis beigefügt sind, sind vom Bieter im Rahmen der Angebotserstellung zu prüfen und in die Kalkulation einzubeziehen. Unklarheiten, notwendige Änderungen, Ergänzungen oder Erweiterungen im Leistungsverzeichnis sind der Vergabestelle während der Veröffentlichungsdauer mitzuteilen und vor der Angebotsabgabe zu besprechen. Der Bieter ist verpflichtet, die im Leistungsverzeichnis beschriebenen Arbeiten sowie die dazugehörigen Anlagen eigenständig und unaufgefordert auf Vollständigkeit, geplante Verwendung und Systemkonformität zu überprüfen.

Mit der Einreichung eines Angebots bestätigt der Bieter, dass er die ausgeschriebenen Arbeiten ausführen kann, die entsprechenden Unterlagen geprüft hat und keine Bedenken hinsichtlich der Ausführung auf Basis der vorliegenden Planung und der ausgeschriebenen Positionen bestehen.

Ein Aufmaß zur Erstellung einer Werkplanung, die Prüfung der Planunterlagen, die Kontrolle der Maße am Bau sowie alle weiteren erforderlichen Maßnahmen zur fachgerechten Umsetzung des Bauvorhabens sind vom Auftragnehmer eigenverantwortlich vor einer möglichen Bestellung oder Fertigung sowie vor der Ausführung der Arbeiten durchzuführen.

Unterbrechungen oder zeitversetzte Arbeiten, nicht ausdrücklich genannte eigene Sicherungsmaßnahmen (wie Gerüste oder Leitern im Sinne der Nebenleistungen der VOB) sowie persönliche Schutzausrüstungen und die Beseitigung von Unfallquellen sind in die Kalkulation einzubeziehen.

Mit der Angebotsabgabe erkennt der Auftragnehmer die oben genannten Unterlagen und Bestimmungen an und verpflichtet sich, den Auftraggeber sowie den Ausschreibenden von Ansprüchen Dritter freizustellen.

Der Bauherr behält sich das Recht vor, einzelne Leistungspositionen aus dem Leistungsumfang zu streichen.

Bei der Angebotsabgabe ist darauf zu achten, dass die Arbeiten zügig und kontinuierlich unter Berücksichtigung möglicher parallel tätiger Gewerke durchgeführt werden. Alle Arbeiten sind so auszuführen, dass Behinderungen von Folgegewerken und Schäden am Bauwerk vermieden werden.

Die Vertragsgrundlage bildet die VOB in den Teilen B und C in der aktuellen Fassung, aus der sich eine Gewährleistungsdauer von 4 Jahren für das Bauvorhaben ergibt.

Alle Nebenleistungen sind gemäß DIN 18 299 / ATV DIN 18365 VOB Teil C - Bodenbelagsarbeiten, Abschnitt 4.1 auszuführen.

Anlage zu diesem Leistungsverzeichnis sind folgende Unterlagen :

- Ausführungspläne AP-01 - AP-02

## Bodenbelagsarbeiten
Datum: 09.10.2025
EP-Anteile: Lohn; Material; Gerät; Sonstiges

### Titel 1 Bodenbelag

**1.10 Untergrundvorbereitung**
mittels Reinigen, Schleifen und Absaugen des bauseitigen Estrichs als Vorbereitung für die nachstehend beschriebenen Arbeiten ausführen.
Menge: 475,000 m²

**1.20 Voranstrich**
des gereinigten Zementestrichs mittels vollflächig aufgebrachter Grundierung.

Angebotenes Produkt:

Hersteller: '.........'
Fabrikat: '.........'
Menge: 475,000 m²

**1.30 Spachteln und Schleifen**
des zuvor grundierten Estrichs mittels Ausgleichmasse zur Vermeidung von Unebenheiten und als Grundlage des späteren neuen Bodenbelags.
Menge: 475,000 m²

**1.40 Bodenbelag R10**
liefern und fachgerecht auf zuvor vorbehandeltem Untergrund verlegen.

Produkteigenschaften:
- Bodenbelag aus PVC ohne Träger DIN EN ISO 10582, heterogen
- Einsatz in stark belasteten Räumen (Bürgerhalle)
- Nutzschicht 0,70mm
- Gesamtdicke 2,5mm
- Stuhlrollengeeignet
- Rutschsicherheit R10
- Trittschallminderung 6dB
- antistatisch
- mit Druckdesign nach Wahl des Bauherrn
- Verklebung mit geeignetem Dispersionsklebstoff
- geeignet zur Verlegung auf Fußbodenheizung
- Verarbeitung & Verlegung nach Herstellervorgaben

Angebotenes Produkt:

Hersteller: '.........'
Fabrikat: '.........'
Menge: 450,000 m²

**1.45 Bodenbelag R11**
wie Position "Bodenbelag R10", jedoch:

- Rutschsicherheit R11
- Einbau im Bereich "Küche" und "Theke"

Angebotenes Produkt:

Hersteller: '.........'
Fabrikat: '.........'
Menge: 25,000 m²

**1.50 Übergangsschienen**
im Bereich der Zwischen- und Außentüren sowie im Bereich des Wechsels der Rutschfestigkeiten des Bodens einbringen.

Material: Edelstahl

Länge einteilig bis ca. 1,50m.

Achtung: Im Bereich der doppelflügeligen Außentüren sind die Schienen zweiteilig, dichtgestoßen zu verlegen.
Menge: 27,000 m

**1.60 Sockelleisten**
liefern und flucht- und höhengerecht anbringen.

Produkteigenschaften:
- Kernsockelleiste mit HDF-Kern
- mit flexibler Weichlippe
- robuste Oberfläche
- Material: Kunststoff
- Breite 1,5cm
- Höhe 6cm
- Farbe nach Wahl des Bauherrn
- Ausführung nach Herstellervorgaben
- Inkl. (Gehrungs-)Schnitte und Anpassarbeiten

Angebotenes Produkt:

Hersteller: '.........'
Fabrikat: '.........'
Menge: 250,000 m

**1.70 Silikonfugen**
im Bereich von Türzargen / -leibungen einbringen.

Leibungstiefe bis ca. 40cm.

Farbe nach Wahl des Bauherrn.
Menge: 30,000 St

### Titel 2 Stundenlohnarbeiten / Diverses

**2.10 Facharbeiterstunden**
zum Nachweis und nur auf besondere Anweisung für Arbeiten, die nicht in den Positionen enthalten sind.
Menge: 20,000 h

**2.20 Helferstunden**
zum Nachweis und nur auf besondere Anweisung für Arbeiten, die nicht in den Positionen enthalten sind.
Menge: 20,000 h

**2.30 Messung der Belegreife**
auf bauseitig verlegtem Heizestrich mittels CM-Messung durchführen.

Alle Messungen sind zu protokollieren.
Menge: 5,000 St
